# DUO-PA M20 10-14mm para SM-WS DN14 - de Rittal

- Propiedad del archivo: CONSTRUNARIO
- Formato: FIEBDC-3/2012
- Programa: Construnario VersiĆ³n 3.51
- Fecha de los precios: 28/03/2019
- Divisa: EUR

**1542201450** u DUO-PA M20 10-14mm para SM-WS DN14 - de Rittal
DUO-PA M20 10-14mm para SM-WS DN14
