# Poro profundo

- Propiedad del archivo: CONSTRUNARIO
- Formato: FIEBDC-3/2012
- Programa: Construnario Versión 3.51
- Fecha de los precios: 01/06/2016
- Divisa: EUR

**ACA_PORO** u Poro profundo
Poro muy marcado y brillo super mate. Diseños: - Urban Loft. - Roble Virginia. - Wengue L01. - Urban Loft. - Satin Olive. - Roble Trufa. - Roble Trigo. - Roble Tricio. - Roble Renovales. - Roble Natural. - Roble Joplin. - Roble Gris. - Richmond Plum. - Pino Cervino. - Nogal Grove. - Nogal Canaletto. - Lissa Oak. - Delicate Birch. - Cerezo Picasso. - Cerezo Latino. - CB Negro. - Castaño Rialto. - Cambridge Walnut. - Acacia Suave. - Acacia Choco. - Olmo Elba.
