# Finfloor Quattro Classics

- Propiedad del archivo: CONSTRUNARIO
- Formato: FIEBDC-3/2012
- Programa: Construnario Versión 3.51
- Fecha de los precios: 18/12/2015
- Divisa: EUR

**FINFQCLAS** m2 Finfloor Quattro Classics
FINFloor Quattro está formado por un soporte base de alta densidad fabricado a base de fibras de madera unidas con colas y resinas especiales (High Density Fiberboard o tablero de fi bras de alta densidad). Este es el que le confiere al suelo laminado una buena estabilidad dimensional, una resistencia al impacto extraordinaria (en comparación por ejemplo con las maderas macizas) y una moldurabilidad óptima que permite su mecanizado con sistemas de encaje modernos para facilitar la labor de montaje. Acabados disponibles: - Haya salvaje. - Roble Meadow. - Roble Montreal. - Roble castillo. - Madera Drifft. - Roble Liverpool. Mantas: - Manta Twin. - Manta PE Finfloor. - Manta Silent Finfloor.
