# Faus maderas Country

- Propiedad del archivo: CONSTRUNARIO
- Formato: FIEBDC-3/2012
- Programa: Construnario Versión 3.51
- Fecha de los precios: 18/12/2015
- Divisa: EUR

**FAUSMADCOU** m2 Faus maderas Country
Suelo laminado Faus óxidos y cerámicas de dimensiones de lama aproximadas 1200x400 mm y 8 mm de espesor fabricado mediante DPL con soporte HDF color verde resistente a la humedad, recubierto inferiormente con papel impregnado con resinas de melamina y superiormente con papel decorativo impregnado con resinas de melamina y overlay, perfilado perimetralmente con clic Fausloc para instalación sin cola, con sistema de protección integrada de juntas JointGuard. Clase AC4 de resistencia a la abrasión. Acabados disponiles: - OEFP Cheverny miel. - DSM8 Hickory Arkansas. - DSPH Hickpry Texas. - AYDD Merbau Jalisco. - 25B9 Nogal Brandon - 25BA Nogal Roma. - 25BB Nogal Torino. - 33B0 Roble Oxford. - 33C1 Roble Tulsa. - 33Y5 Roble Harvest. - 33Y8 Roble Tobacco. - 33SJ Roble Alcudia. - 33D2 Roble Gredos. - 336F Roble Arden. - 336L Roble Losai. - 336K Roble Chaux. - 33G5 Roble Flandes. - 33L3 Roble Bretaña.
