# Gama de encimeras de cocina Fintop+ de Finsa. Ddos espesores: 30 mm y 38 mm

- Propiedad del archivo: CONSTRUNARIO
- Formato: FIEBDC-3/2012
- Programa: Construnario Versión 3.51
- Fecha de los precios: 08/11/2022
- Divisa: EUR

**FINTOPLUS** m2 Gama de encimeras de cocina Fintop+ de Finsa. Ddos espesores: 30 mm y 38 mm
Las encimeras de cocina Fintop + (Fintop Plus) están desarrolladas sobre soporte Superpan TOP y protección antibacteriana. Las encimeras Fintop Lam están recubiertas con laminado HPL Características: Fintop + se presenta con diseño decorativo en la parte superior protegido con film identificativo, contracara y canto posterior aislante. Soporte: superPan ® TOP Espesor: 30 mm Largo: 3660 mm Ancho: 630 mm Postformado 1 largo: radio 3 (perfil 11) Complementos: disponibilidad de cantos de cada diseño para rematar los laterales.
