# Kit de instalación de suelo flotante de Finsa

- Propiedad del archivo: CONSTRUNARIO
- Formato: FIEBDC-3/2012
- Programa: Construnario Versión 3.51
- Fecha de los precios: 08/11/2022
- Divisa: EUR

**FINKIT** u Kit de instalación de suelo flotante de Finsa
Compuesto por 24 cuñas separadoras que facilitan el respetar las juntas de expansión y dilatación durante el montaje y taco de impacto para no dañar su suelo FINfloor en caso de golpe.
