# Eliminación de cloro previo a procesos de ósmosis inversa - de Culligan

- Propiedad del archivo: CONSTRUNARIO
- Formato: FIEBDC-3/2012
- Programa: Construnario Versión 3.51
- Fecha de los precios: 22/11/2023
- Divisa: EUR

**00NU3290CLG** u Eliminación de cloro previo a procesos de ósmosis inversa - de Culligan
- Eliminación de cloro previo a procesos de ósmosis inversa y para la neutralización final de cloro en procesos de limpieza y desinfección de circuitos para prevención de legionelosis. - 20 Kg.
