# CHEM B2 162 - Inhibidor de oxígeno para agua de calderas - de Culligan

- Propiedad del archivo: CONSTRUNARIO
- Formato: FIEBDC-3/2012
- Programa: Construnario Versión 3.51
- Fecha de los precios: 22/11/2023
- Divisa: EUR

**00NU3667CLG** u CHEM B2 162 - Inhibidor de oxígeno para agua de calderas - de Culligan
- 25 Kg.
