# Solución estándar de turbidez a 4000 FTU, 500 ml, 1 mes de validez - de Culligan

- Propiedad del archivo: CONSTRUNARIO
- Formato: FIEBDC-3/2012
- Programa: Construnario Versión 3.51
- Fecha de los precios: 22/11/2023
- Divisa: EUR

| Código | Ud | Descripción |
|---|---|---|
| ST700102CLG | u | Solución estándar de turbidez a 4000 FTU, 500 ml, 1 mes de validez - de Culligan |
