# Sal Culligan - de Culligan

- Propiedad del archivo: CONSTRUNARIO
- Formato: FIEBDC-3/2012
- Programa: Construnario VersiĆ³n 3.51
- Fecha de los precios: 22/11/2023
- Divisa: EUR

**00124696CLG** u Sal Culligan - de Culligan
- Saco de 25 Kg.
