# NFC 99 - de Culligan

- Propiedad del archivo: CONSTRUNARIO
- Formato: FIEBDC-3/2012
- Programa: Construnario Versión 3.51
- Fecha de los precios: 22/11/2023
- Divisa: EUR

**00760831CLG** u NFC 99 - de Culligan
- Caudal de producción: 180l/h. - Conexiones: * entrada: 1/2 G * salida 1/2 G - Recuperación nominal: 20-60% - Capacidad depósito: 24l - Microfiltración previa: 5 µm - Potencia motor: 0,55 kW - Dimensiones membrana: 4 x 21" Los equipos Aqua-Cleer NFC son sistemas de ósmosis inversa diseñados para suministrar agua presurizada con un muy bajo contenido en sales. Su configuración convierte a los NFC en equipos ideales para suministrar a lavavajillas industriales, esterilizadores y a cualquier otro sistema en que los residuos de sales causen problemas tanto en términos de eficiencia como de apariencia. Todos los componentes utilizados son materiales resistentes a la corrosión adecuados para el uso alimentario, y están diseñados para resistir las condiciones previstas de operación, que son: • Los elementos que preceden la bomba de alta presión son resistentes a una presión nominal de 8 bar (114 psi). • Los elementos del circuito de alta presión (líneas de alimentación y rechazo) resisten una presión nominal de 14 bar (200 psi). • El NFC está diseñado para ser suministrado con agua de la red municipal. • El sistema viene equipado de serie por una sección de prefiltración compuesto (filtro + carbón activo) capaz de eliminar impurezas no disueltas como arena, turbidez, hierro oxidado, etc., con un nivel de filtración del orden de 5 mm. El carbón activado en el filtro reduce el contenido de cloro del agua, además de los niveles de pesticidas, THM, microcontaminantes, etc. • Si el NFC debe ser alimentado con agua de características distintas a las citadas anteriormente, debe suministrarse fuera del sistema una etapa de pretratamiento adecuada a las propiedades químicas y físicas del agua a tratar.
