# Deionizer D25P - de Culligan

- Propiedad del archivo: CONSTRUNARIO
- Formato: FIEBDC-3/2012
- Programa: Construnario Versión 3.51
- Fecha de los precios: 22/11/2023
- Divisa: EUR

**00760779CLG** u Deionizer D25P - de Culligan
- Capacidad intercambio (gr como CaCO3): 160 - Caudal servicio máx (L/m): 3 - Capacidad tanque litros: 7 - Conexiones in/out: 1/4" - Corriente alimentación V/Hz: 230/50 Los desmineralizadores MB están constituidos por una sola columna que contiene resina ”catiónica fuerte” y “aniónica fuerte” mezcladas entre sí, que adecuadamente regenerada en la fábrica, son capaces de retener todas las sales presentes en el agua (cationes y aniones) por lo que se obtiene agua perfectamente pura, desionizada. Estos desmineralizadores se proporcionan con un indicador de calidad puede ser calibrado, conocida como ”sentinel”, que señala a través de un LED de dos colores, si la calidad del agua producida, es inferior (verde) o superior (LED rojo) del conjunto calibrada punto. El desionizador MB se ha diseñado y fabricado para ser conectado a una línea de presión y el muestreo de agua desionizada se puede realizar de forma remota. • Todas las partes excepto la válvula de entrada está hecha de plástico. • La resina está hecha de fibra de vidrio, resistentes a la presión hidráulica, mientras que la entrada y salida son de material plástico. • El sentinel es un medidor de conductividad capaz de detectar e informar de la conductividad en microsiemens / cm (WS / cm) de agua tratada con diferentes tecnologías (desmineralización, RO, NF, etc.), Que corresponde a la concentración relativa de la sal.
