# EDI 20 - de Culligan

- Propiedad del archivo: CONSTRUNARIO
- Formato: FIEBDC-3/2012
- Programa: Construnario Versión 3.51
- Fecha de los precios: 22/11/2023
- Divisa: EUR

**00762219CLG** u EDI 20 - de Culligan
- Caudal producción: 4,5 m3/h - Conexiones: *Entrada: 2" *Salida: 1" - nº de módulos: 2 - Potencia: 3,5 kW - Precio a consultar. La electrodesionización es una tecnología reciente que produce agua pura sin uso de productos químicos, mediante membranas enrolladas en espiral y resinas de intercambio iónico. Una fuente de corriente eléctrica continua, conectada a un ánodo y a un cátodo, mantiene las resinas activadas y, gracias al campo eléctrico generado entre ambos electrodos, favorece la electrolisis del agua y la separación de los iones. • Este proceso permite producir agua de altísima calidad (18 MOhm) a partir de agua previamente desmineralizada por doble paso de ósmosis o doble lecho de resinas de intercambio. • La tasa de recuperación es muy elevada: hasta 95 % utilizando agua desmineralizada con dureza de 0 °f. • Los modelos de la línea Culligan EDI están diseñados y realizados con los más altos estándares de calidad, seguridad y silencio de funcionamiento. • Los materiales utilizados, sobre todo los que van en contacto con el agua, son resistentes a la corrosión y no presentan fenómenos de cesión. • Se incluye: - un cuadro eléctrico general dotado de PLC que le confiere autonomía de gestión - un sistema de inyección de salmuera con depósito - una bomba de recirculación • El panel frontal contiene medidores de caudal y presión que contribuyen a formar un sistema completo y compacto. Si la calidad del agua de alimentación no cumple estrictamente las especificaciones, el módulo se puede dañar de forma grave e irreversible. El agua de alimentación de EDI debe ser de excelente calidad.
