# Panel MC-10 AS (sonda amperométrica, portasonda y entrada detector de dióxido) - de Culligan

- Propiedad del archivo: CONSTRUNARIO
- Formato: FIEBDC-3/2012
- Programa: Construnario Versión 3.51
- Fecha de los precios: 22/11/2023
- Divisa: EUR

**00762473CLG** u Panel MC-10 AS (sonda amperométrica, portasonda y entrada detector de dióxido) - de Culligan
- Opción de panel MC-10 con sonda potenciostática, 2 sondas A/P o con RW08 (consultar Culligan España)
