# Gris cepillado - mínimo de 5 marras de rodapié - de Eclisse

- Propiedad del archivo: CONSTRUNARIO
- Formato: FIEBDC-3/2012
- Programa: Construnario Versión 3.51
- Fecha de los precios: 31/05/2019
- Divisa: EUR

**EBSY58B1** m Gris cepillado - mínimo de 5 marras de rodapié - de Eclisse
Syntesis® Rodapié realiza la combinación perfecta y armoniosa a través de la unión con los modeles de la Syntesis® Collection, los con puertas enrasadas con la pared y los correderos sin marcos. Para ambas las versiones, corredera y batiente, Eclisse abastece los perfiles terminales adaptados para que se fijen al contramarco, y que permiten empotrar el rodapié enrasado con la pared.
