# Syntesis Line extension - Cartón yeso - 150 mm - estructura 100 mm - asiento interior 54 mm - ensamblado placa de 12,5 mm (700+700x2020 mm) - de Eclisse

- Propiedad del archivo: CONSTRUNARIO
- Formato: FIEBDC-3/2012
- Programa: Construnario Versión 3.51
- Fecha de los precios: 31/05/2019
- Divisa: EUR

**ESYCY070DA** u Syntesis Line extension - Cartón yeso - 150 mm - estructura 100 mm - asiento interior 54 mm - ensamblado placa de 12,5 mm (700+700x2020 mm) - de Eclisse
Colocación de contramarco metálico para puerta corredera de la firma ECLISSE modelo SYNTESIS LINE EXTENSIÓN (doble puerta, sin tapajuntas) versión cartón yeso pared acabada 150 mm o equivalente para hoja de cm ..... x cm..... con guía de riel extraible de aluminio 6060 norma UNI 9006:1 y carros de deslizamiento con cojinetes de bolas revestidos con nylon 6,6 elastomérico durabilidad 100.000 ciclos UNI EN 1527. El contramarco debe ser fabricado por perfiles de chapa galvanizada SK 0.9 mm de espesor, compuesto de 14 travesaños horizontales, montantes verticales reforzados, travesaño superior metálico.
