# Syntesis Line extension - Enlucido - 108 mm - ladrillo 80 mm - asiento interior 54 mm (900+900x1000÷2600 mm) - de Eclisse

- Propiedad del archivo: CONSTRUNARIO
- Formato: FIEBDC-3/2012
- Programa: Construnario Versión 3.51
- Fecha de los precios: 31/05/2019
- Divisa: EUR

**ESYIFMD_90** u Syntesis Line extension - Enlucido - 108 mm - ladrillo 80 mm - asiento interior 54 mm (900+900x1000÷2600 mm) - de Eclisse
Suministro de contramarco metálico para puerta corredera de la firma ECLISSE modelo SYNTESIS LINE EXTENSIÓN (doble puerta, sin tapajuntas) versión enlucido pared acabada 108 mm, o equivalente para hoja de cm ..... x cm..... con guía de riel extraíble de aluminio 6060 norma UNI 9006:1 y carros de deslizamiento con cojinetes de bolas revestidos con nylon 6,6 elastomérico durabilidad 100.000 ciclos UNI EN 1527. El contramarco debe ser fabricado por chapa galvanizada SK 0.7 mm de espesor, de 16 travesaños horizontales, montantes verticales reforzados, travesaño superior metálico con junta poliestireno y red portaenfoscado 25x50 corrugada sobresaliente de la estructura.
