# Syntesis Line - Cartón yeso - 150 mm - estructura 100 mm - asiento interior 54 mm - ensamblado placa 12,5 mm (600x2150÷2600 mm) - de Eclisse

- Propiedad del archivo: CONSTRUNARIO
- Formato: FIEBDC-3/2012
- Programa: Construnario Versión 3.51
- Fecha de los precios: 31/05/2019
- Divisa: EUR

**ESYKYFM60_1** u Syntesis Line - Cartón yeso - 150 mm - estructura 100 mm - asiento interior 54 mm - ensamblado placa 12,5 mm (600x2150÷2600 mm) - de Eclisse
Suministro de contramarco metálico para puerta corredera de la firma ECLISSE modelo SYNTESIS LINE (sin tapajuntas) versión cartón yeso pared acabada 100 mm o equivalente para hoja de cm ..... x cm..... con guía de riel extraíble de aluminio 6060 norma UNI9006:1 y carros de deslizamiento con cojinetes de bolas revestidos con nylon 6,6 elastomérico durabilidad 100.000 ciclos UNI EN1527. El contramarco debe ser fabricado por perfiles de chapa galvanizada SK 0.9 mm de espesor, compuesto de 14 travesaños horizontales, montantes verticales reforzados, travesaño superior metálico.
