# GuarniciĆ³n en barra 2200 mm - blanca - de Eclisse

- Propiedad del archivo: CONSTRUNARIO
- Formato: FIEBDC-3/2012
- Programa: Construnario VersiĆ³n 3.51
- Fecha de los precios: 31/05/2019
- Divisa: EUR

| Código | Ud | Descripción |
|---|---|---|
| OPGB | u | GuarniciĆ³n en barra 2200 mm - blanca - de Eclisse |
