# Circular único - Enlucido - estándar - 125 mm - ladrillo 100 - asiento interior 72 - derecha (600x2100 mm) - de Eclisse

- Propiedad del archivo: CONSTRUNARIO
- Formato: FIEBDC-3/2012
- Programa: Construnario Versión 3.51
- Fecha de los precios: 31/05/2019
- Divisa: EUR

**ECRI060SB_d** u Circular único - Enlucido - estándar - 125 mm - ladrillo 100 - asiento interior 72 - derecha (600x2100 mm) - de Eclisse
Suministro de contramarco metálico para puerta corredera de la firma ECLISSE modelo CIRCULAR único versión enlucido pared acabada 125 mm o equivalente (tabla de radios en catálogo) para hoja de cm_________ x cm__________ con guía de riel extraible de aluminio 6060 norma UNI 9006:1 y carros de deslizaminiento monorrueda con cojinetes de bolas revestidos con nylon 6,6 elastomérico durabilidad 100.000 ciclos UNI EN 1527. El contramarco debe ser fabricado por chapa grecada, galvanizada SK 0.7 mm de espesor , de 6 travesaños horizontales, montantes verticales reforzados, travesaño superior metálico con junta poliestireno y red portaenfoscado 25x50 corrugada sobresaliente de la estructura.
