# Luce extensión - Cartón yeso - estándar - 150 mm - estructura 100 mm - asiento interior 64 mm (900+900x2100 mm) - de Eclisse

- Propiedad del archivo: CONSTRUNARIO
- Formato: FIEBDC-3/2012
- Programa: Construnario Versión 3.51
- Fecha de los precios: 31/05/2019
- Divisa: EUR

**EHC090DB** u Luce extensión - Cartón yeso - estándar - 150 mm - estructura 100 mm - asiento interior 64 mm (900+900x2100 mm) - de Eclisse
La línea de sistemas correderos sin acabado exterior. Syntesis® line aprovecha la funcionalidad patentada de los contramarcos de la serie Luce. Nace Syntesis® Luce, el exclusivo sistema Eclisse capaz de combinar en perfecta armonía un diseño minimalista y una gran funcionalidad. En versión corredera para dos hojas correderas opuestas. Corredero, minimalista y de alta tecnología. Syntesis® Luce ofrece una gran gama de prestaciones, combinando estética y practicidad: el sistema está diseñado para conseguir una limpieza de líneas total y para instalar varios tipos de dispositivos eléctricos, como puntos de luz, interruptores, reguladores o enchufes.
