# Syntesis Tech - Una hoja - Para anchura de 300 ÷ 400/ altura 300 ÷ 600 (2000 mm) - de Eclisse

- Propiedad del archivo: CONSTRUNARIO
- Formato: FIEBDC-3/2012
- Programa: Construnario Versión 3.51
- Fecha de los precios: 31/05/2019
- Divisa: EUR

**ET300300A** u Syntesis Tech - Una hoja - Para anchura de 300 ÷ 400/ altura 300 ÷ 600 (2000 mm) - de Eclisse
Consultar código.
