# Cerradura multipunto automática de alta seguridad, referencia 701A de MCM. Embutir 3 puntos. Bulones y gancho.Frente en U: 22x9,5mm. Entrada 70

- Propiedad del archivo: CONSTRUNARIO
- Formato: FIEBDC-3/2012
- Programa: Construnario Versión 3.51
- Fecha de los precios: 06/06/2024
- Divisa: EUR

**701A_MCM** u Cerradura multipunto automática de alta seguridad, referencia 701A de MCM. Embutir 3 puntos. Bulones y gancho.Frente en U: 22x9,5mm. Entrada 70
ANTIPÁNICO SELECTIVO: desde el interior, accionando la manilla, se retiran los tres puntos de cierre frontales. Eliminación del antipánico, girando la llave de la cerradura central, para sacar los bulones. SEGURIDAD ACTIVA: Tres puntos de cierre con sólo cerrar la puerta gracias a la proyección automática de los ganchos superiores e inferiores. CONCEPTO ANTI-TARJETA: Aunque se actúe sobre el picaporte de la cerradura central los ganchos auxiliares imposibilitan la apertura. Mayor seguridad: cerradura de auxiliares independientes, aunque se ataque la cerradura central los cierres auxiliares quedan proyectados. Cerradura central: Resistencia carga frontal y lateral Grado 4. Ensayos conforme a la norma UNE-EN:12209 Datos relevantes sobre los ganchos: - Resistencia carga frontal sobre ganchos >1000 kg - Resistencia carga lateral y vertical sobre gancho >700kg
