# Cerradura de embutir multipunto, referencia 701.3.70 de MCM. Embutir 3 puntos . Bulones . Frente en U 22x9,5mm

- Propiedad del archivo: CONSTRUNARIO
- Formato: FIEBDC-3/2012
- Programa: Construnario Versión 3.51
- Fecha de los precios: 06/06/2024
- Divisa: EUR

**701_3_70** u Cerradura de embutir multipunto, referencia 701.3.70 de MCM. Embutir 3 puntos . Bulones . Frente en U 22x9,5mm
· Cerradura de embutir con 3 puntos de cierre al frente. · Alta resistencia al apalancamiento. · Frente de aluminio de 22mm de ancho. · Cerradura central 3 bulones planos de 20x14mm. Cerraduras auxiliares con 3 bulones de 15mm de diámetro. · Entrada de 70mm. · Medida entre ejes de 85mm. · Cerradura central con bulones proyectados 36mm a 3 vueltas. · Con cilindro europeo de alta seguridad de radio de 15mm, gama AS6 de serie. · Longitud de frente (medida h) de 2030mm. · Picaporte y bulones niquelados. · Caja cerrada de acero. · Refuerzo cerradero en dotación. · Picaporte reversible y accionable mediante manilla o llave. · Acabado oro o plata.
