# Cerradura de embutir multipunto, referencia 701-5-70 de MCM. Embutir 5 puntos . Bulones . Frente en U 22x9,5mm. Acabado plata

- Propiedad del archivo: CONSTRUNARIO
- Formato: FIEBDC-3/2012
- Programa: Construnario VersiĆ³n 3.51
- Fecha de los precios: 06/06/2024
- Divisa: EUR

**701_5_70_P** u Cerradura de embutir multipunto, referencia 701-5-70 de MCM. Embutir 5 puntos . Bulones . Frente en U 22x9,5mm. Acabado plata
Cerradura de embutir para madera MCM 701-5-70 de 5 puntos de cierre y frente en U de 22x9,5mm. Cerradura central accionada mediante cilindro europerfil, con 3 bulones planos de 20x14y entrada de 70mm. Los bulones se proyectan 36mm a 3 vueltas. Medida entre ejes 85mm.
