# Cerradura de embutir multipunto, referencia 701-3 INOX de MCM. Embutir 3 puntos. Bulones. Frente Inox en U 22x9,5mm

- Propiedad del archivo: CONSTRUNARIO
- Formato: FIEBDC-3/2012
- Programa: Construnario Versión 3.51
- Fecha de los precios: 06/06/2024
- Divisa: EUR

**701-3 INOX_MCM** u Cerradura de embutir multipunto, referencia 701-3 INOX de MCM. Embutir 3 puntos. Bulones. Frente Inox en U 22x9,5mm
Cerradura de embutir para madera MCM 701-3 INOX de 3 puntos de cierre y frente en U de 22x9,5mm. Cerradura central accionada mediante cilindro europerfil, con 4 bulones redondos y entrada de 50mm ó 60mm. Los bulones se proyectan 20mm a 2 vueltas. Medida entre ejes 85mm. Acabado inox.
