# Cerradura de embutir multipuntos, referencia 701-3 de MCM. 3 puntos de cierre de bulones. Frente en U 22x9, 5 mm. Acabado oro

- Propiedad del archivo: CONSTRUNARIO
- Formato: FIEBDC-3/2012
- Programa: Construnario Versión 3.51
- Fecha de los precios: 06/06/2024
- Divisa: EUR

**701-3O_MCM** u Cerradura de embutir multipuntos, referencia 701-3 de MCM. 3 puntos de cierre de bulones. Frente en U 22x9, 5 mm. Acabado oro
Cerradura de embutir para madera MCM 701-3 de 3 puntos de cierre y frente en U de 22x9,5mm. Cerradura central accionada mediante cilindro europerfil, con 4 bulones redondos y entrada de 50mm ó 60mm. Los bulones se proyectan 20mm a 2 vueltas. Medida entre ejes 85mm.
