# Cerradura de embutir multipunto, referencia 701-3-PB de MCM. 3 puntos - Bulones - Frente en U 22x9,5mm. Acabado oro

- Propiedad del archivo: CONSTRUNARIO
- Formato: FIEBDC-3/2012
- Programa: Construnario Versión 3.51
- Fecha de los precios: 06/06/2024
- Divisa: EUR

**701_3_PB_O** u Cerradura de embutir multipunto, referencia 701-3-PB de MCM. 3 puntos - Bulones - Frente en U 22x9,5mm. Acabado oro
Cerradura de embutir para madera MCM 701-3 de 3 puntos de cierre y frente en U de 22x9,5mm. Cerradura central accionada mediante cilindro europerfil, con 4 bulones redondos y entrada de 50mm ó 60mm. Los bulones se proyectan 21mm a 2 vueltas. Medida entre ejes 85mm. Distancia entre auxiliares y la central menor que en la 701-3
