# Cerradura de embutir multipunto, referencia 702-3 de MCM. 3 puntos - Bulones - Frente en U 20x10mm. Acabado oro

- Propiedad del archivo: CONSTRUNARIO
- Formato: FIEBDC-3/2012
- Programa: Construnario Versión 3.51
- Fecha de los precios: 06/06/2024
- Divisa: EUR

**702-3_O_MCM** u Cerradura de embutir multipunto, referencia 702-3 de MCM. 3 puntos - Bulones - Frente en U 20x10mm. Acabado oro
· Cerradura de embutir con 3 puntos de cierre al frente. · Frente de aluminio de 20 mm de ancho y 10 mm de fondo. · Bulones planos de 14mm tanto en cerradura central como en auxiliares. · Entrada de 50 mm. · Medida entre ejes de 85mm. · Cerradura central con bulones proyectados 20mm a 2 vueltas. · Con cilindro europeo de alta seguridad de radio de 15mm, gama AS6 de serie. · Longitud de frente de 2030mm. · Picaporte y bulones niquelados. · Caja cerrada de acero. · Refuerzo cerradero en dotación. · Picaporte reversible y accionable mediante manilla o llave. · Acabado esmaltado oro o plata.
