# Cerradura de embutir multipunto, referencia 703-3 de MCM. 3 puntos - Bulones - Frente en U 20x7,5mm. Acabado oro

- Propiedad del archivo: CONSTRUNARIO
- Formato: FIEBDC-3/2012
- Programa: Construnario Versión 3.51
- Fecha de los precios: 06/06/2024
- Divisa: EUR

**703-3_O_MCM** u Cerradura de embutir multipunto, referencia 703-3 de MCM. 3 puntos - Bulones - Frente en U 20x7,5mm. Acabado oro
Cerradura de embutir para madera MCM 703-3 de 3 puntos de cierre y frente en U de 20x7,5mm. Cerradura central accionada mediante cilindro europerfil, con 4 bulones planos y entrada de 50mm ó 60mm. Los bulones se proyectan 20mm a 2 vueltas. Medida entre ejes 85mm.
