# Cerradura de embutir multipunto, referencia 1801-5 de MCM. 5 puntos - Palanca - Frente en U 23x9mm

- Propiedad del archivo: CONSTRUNARIO
- Formato: FIEBDC-3/2012
- Programa: Construnario VersiĆ³n 3.51
- Fecha de los precios: 06/06/2024
- Divisa: EUR

**1801-5** u Cerradura de embutir multipunto, referencia 1801-5 de MCM. 5 puntos - Palanca - Frente en U 23x9mm
Cerradura de embutir para madera MCM 1801-5 de 5 puntos de cierre y frente en U de 23x9mm. Cerradura central accionada mediante cilindro europerfil, con palanca y entrada de 65mm. La palanca se proyecta 37mm a 4 vueltas. Medida entre ejes 85mm.
