# Cerradura de embutir multipunto, referencia 721-4 de MCM. -3 puntos + 1 cerradura auxiliar - Bulones Frente en U 22x9,5. Acabado plata

- Propiedad del archivo: CONSTRUNARIO
- Formato: FIEBDC-3/2012
- Programa: Construnario VersiĆ³n 3.51
- Fecha de los precios: 06/06/2024
- Divisa: EUR

**721-4_P_MCM** u Cerradura de embutir multipunto, referencia 721-4 de MCM. -3 puntos + 1 cerradura auxiliar - Bulones Frente en U 22x9,5. Acabado plata
Cerradura de embutir para madera MCM 721-4 de 3+1 puntos de cierre y frente en U de 22x9,5mm. Cerradura central accionada mediante cilindro europerfil, con 3 bulones redondos y entrada de 50mm o 60mm. Los bulones se proyectan 20mm a 2 vueltas. Medida entre ejes 85mm.
