# Cerradura de embutir multipunto, referencia 7140-3 de MCM. 3 puntos - Bulones - Frente en H de 40mm. Acabado plata

- Propiedad del archivo: CONSTRUNARIO
- Formato: FIEBDC-3/2012
- Programa: Construnario Versión 3.51
- Fecha de los precios: 06/06/2024
- Divisa: EUR

**7140-3_P** u Cerradura de embutir multipunto, referencia 7140-3 de MCM. 3 puntos - Bulones - Frente en H de 40mm. Acabado plata
Cerradura de alta seguridad para embutir en madera de 3 puntos MCM 7140. Para puertas de 40mm rente en forma de H en aluminio que queda superpuesto en la puerta, facilita la instalación y mejora la estética.
