# Cerradura de embutir multipuntos, referencia 7240-5 de MCM. 4 puntos de cierre + cerradura auxiliar – Frente en H de 40mm

- Propiedad del archivo: CONSTRUNARIO
- Formato: FIEBDC-3/2012
- Programa: Construnario Versión 3.51
- Fecha de los precios: 06/06/2024
- Divisa: EUR

**7240-5_MCM** u Cerradura de embutir multipuntos, referencia 7240-5 de MCM. 4 puntos de cierre + cerradura auxiliar – Frente en H de 40mm
Cerradura de embutir multipuntos, referencia 7240-5 de MCM. 4 puntos de cierre + cerradura auxiliar – Frente en H de 40mm · Cerradura de embutir con 5 puntos de cierre al frente, uno de ellos con cilindro independiente. · Frente en forma de H en aluminio que queda superpuesto en la puerta, facilita la instalación y mejora la estética. · 7240, ancho de frente de 40mm, para puertas de 40mm de espesor. · Burlete aislante, que protege de corrientes y amortigua posibles portazos. · Entrada de 70mm. · Cerradura central con 3 bulones planos de 20x14mm. Cerraduras auxiliares con 3 bulones de 15mm de diámetro. · Con cilindro europeo de alta seguridad de radio de 15mm, gama AS6 de serie. · Cilindros amaestrados, uno de ellos con botón (acción cerrojo). · Bulones proyectados 36mm a 3 vueltas. · Longitud de frente de 2030mm (medida h). · Picaporte y bulones niquelados. · Caja cerrada de acero. · Picaporte reversible y accionable mediante manilla o llave. · La cerradura guarda mano. Es necesario especificar la mano de la cerradura. · Acabado esmaltado oro. Cerradura de embutir para madera MCM 7240-5 de 5 puntos de cierre y frente en H de 40mm. Cerradura central accionada mediante cilindro europerfil, con 3 bulones redondos y entrada de 70mm. Los bulones se proyectan 36mm a 3 vueltas. Medida entre ejes 85mm.
