# Cerradura de embutir 1 punto, referencia 701MF de MCM. Palanca, picaporte reversible y fallebas701MF - Cerradura con picaporte y 4 bulones con cierre superior e inferior acabado plata

- Propiedad del archivo: CONSTRUNARIO
- Formato: FIEBDC-3/2012
- Programa: Construnario Versión 3.51
- Fecha de los precios: 06/06/2024
- Divisa: EUR

**701MF_P_MCM** u Cerradura de embutir 1 punto, referencia 701MF de MCM. Palanca, picaporte reversible y fallebas701MF - Cerradura con picaporte y 4 bulones con cierre superior e inferior acabado plata
Cerradura de embutir 1 punto, referencia 701MF de MCM. Palanca, picaporte reversible y fallebas701MF - Cerradura con picaporte y 4 bulones con cierre superior e inferior acabado plata · Alta resistencia al apalancamiento. · Cerradura de embutir con cilindro de alta seguridad europeo de radio de 15mm · Cerradura con fallebas con cierres superior e inferior. · Medida entre ejes de 85mm. · Entradas de 50 y 60mm. · 4 bulones redondos de 14mm de diámetro. · Frente de 23mm. · Picaporte y palanca niquelados. · Frente y cerradero de acero, tanto en canto recto como redondo. · Caja cerrada de acero. · Palanca deslizante proyectada 20mm a 2 vueltas. · Picaporte reversible y accionable mediante manilla o llave. Cerradura de seguridad de embutir en madera MCM 701MB de 1 punto con picaporte, bulones y fallebas con cierre superior e inferior. El picaporte reversible se acciona mediante manilla o llave y los bulones se proyectan 20mm a 2 vueltas. Medida entre ejes de 85mm.
