# Cerradura de embutir, 1 punto, referencia 1801 de MCM. Con picaporte y palanca

- Propiedad del archivo: CONSTRUNARIO
- Formato: FIEBDC-3/2012
- Programa: Construnario Versión 3.51
- Fecha de los precios: 06/06/2024
- Divisa: EUR

**1801_MCM** u Cerradura de embutir, 1 punto, referencia 1801 de MCM. Con picaporte y palanca
Cerradura de embutir, 1 punto, referencia 1801 de MCM. Con picaporte y palanca · Cerradura de seguridad reforzada. · Cilindro europeo de alta seguridad de radio de 15mm. · Medida entre ejes de 85mm. · Entrada de 65mm. · Picaporte y palanca niquelados. · Caja cerrada de acero. · Refuerzo cerradero en dotación. · Palanca deslizante proyectada 37mm a 4 vueltas. · Picaporte reversible y accionable mediante manilla o llave. Cerradura de seguridad reforzada de embutir en madera MCM 1801 de 1 punto con picaporte y palanca. El picaporte reversible se acciona mediante manilla o llave y la palanca deslizante se proyecta 37mm a 4 vueltas. Medida entre ejes de 85mm.
