# Cerradura de embutir, 1 punto, referencia 1801F de MCM. Con picaporte y palanca con cierre superior e inferior

- Propiedad del archivo: CONSTRUNARIO
- Formato: FIEBDC-3/2012
- Programa: Construnario Versión 3.51
- Fecha de los precios: 06/06/2024
- Divisa: EUR

**1801F_MCM** u Cerradura de embutir, 1 punto, referencia 1801F de MCM. Con picaporte y palanca con cierre superior e inferior
Cerradura de embutir, 1 punto, referencia 1801F de MCM. Con picaporte y palanca con cierre superior e inferior · Cerradura de seguridad reforzada. · Cerradura con fallebas con cierres superior e inferior. · Cilindro europeo de alta seguridad de radio de 15mm. · Medida entre ejes de 85mm. · Entrada de 60 y 65mm. · Picaporte y bulones niquelados. · Caja cerrada de acero. · Refuerzo cerradero en dotación. · Palanca deslizante proyectada 37mm a 4 vueltas. · Picaporte reversible y accionable mediante manilla o llave. Cerradura de seguridad reforzada de embutir en madera MCM 1801F de 1 punto con picaporte, palanca y fallebas con cierre superior e inferior. El picaporte reversible se acciona mediante manilla o llave y la palanca deslizante se proyecta 37mm a 4 vueltas. Medida entre ejes de 85mm.
