# Cerradura de embutir 1 punto, referencia 1808 de MCM. Palanca y picaporte reversible. Llave de borja

- Propiedad del archivo: CONSTRUNARIO
- Formato: FIEBDC-3/2012
- Programa: Construnario Versión 3.51
- Fecha de los precios: 06/06/2024
- Divisa: EUR

**1808_O_MCM** u Cerradura de embutir 1 punto, referencia 1808 de MCM. Palanca y picaporte reversible. Llave de borja
· Sistema con 6 borjas de alta precisión que controla la apertura y cierre de la cerradura. · Frente de latón. · Entrada de 50 y 60mm. · Cerradura central con palanca proyectada 19mm a 2 vueltas en la entrada de 50mm y 37mm a 4 vueltas en la de entrada de 60mm. · Picaporte y palanca niquelados. · Caja cerrada de acero. · Refuerzo cerradero en dotación. · Picaporte reversible y accionable mediante manilla o llave. · Se suministran 5 llaves. · Acabado oro.
