# Cerradura de embutir, referencia 1813 de MCM. Solo palanca, especial cárceles

- Propiedad del archivo: CONSTRUNARIO
- Formato: FIEBDC-3/2012
- Programa: Construnario Versión 3.51
- Fecha de los precios: 06/06/2024
- Divisa: EUR

**1813C_O_MCM** u Cerradura de embutir, referencia 1813 de MCM. Solo palanca, especial cárceles
· Cerradura especial cárceles. · Sistema con 6 borjas de alta precisión que controla la apertura y cierre de la cerradura. · Cerradura de sólo palanca. · Frente de latón. · Entrada de 60mm. · Cerradura central con palanca 37mm a 4 vueltas. · Palanca niquelada. · Caja cerrada de acero. · Picaporte reversible y accionable mediante manilla o llave. · Se suministran 5 llaves. · Acabado oro.
