# Escudo abierto para puerta exterior, referencia 1850A de MCM

- Propiedad del archivo: CONSTRUNARIO
- Formato: FIEBDC-3/2012
- Programa: Construnario Versión 3.51
- Fecha de los precios: 06/06/2024
- Divisa: EUR

**1850A_MCM** u Escudo abierto para puerta exterior, referencia 1850A de MCM
· Escudo abierto, cilindro visto. · Fácil instalación. · Embellecedor plástico en dotación. · Se suministra con dos conjuntos tornillos ( para puerta 40 y 45mm). · Escudo interior de acero. · Acabados: oro y plata.
