# Escudo de seguridad cerrado con embellecedor para puerta exterior, referencia 1850SS de MCM

- Propiedad del archivo: CONSTRUNARIO
- Formato: FIEBDC-3/2012
- Programa: Construnario Versión 3.51
- Fecha de los precios: 06/06/2024
- Divisa: EUR

**1850SS_MCM** u Escudo de seguridad cerrado con embellecedor para puerta exterior, referencia 1850SS de MCM
· Escudo de seguridad con embellecedor. · Embellecedor de acero (ref. 1850EMB). · Conjunto de seguridad formado por escudo central y escudo cónico exterior. · Refuerzo interior de acero. · Protector central de acero (ref. 1850PRO). · Embellecedor plástico en dotación. · Se suministra con dos conjuntos tornillos dos conjuntos (para puerta 40 y 45mm). · Acabados: oro, plata e inox.
