# Cerradura de embutir, 1 punto, referencia 801F de MCM. Con picaporte y 3 bulones gruesos con cierre superior e inferior acabado oro

- Propiedad del archivo: CONSTRUNARIO
- Formato: FIEBDC-3/2012
- Programa: Construnario Versión 3.51
- Fecha de los precios: 06/06/2024
- Divisa: EUR

**801F_O_MCM** u Cerradura de embutir, 1 punto, referencia 801F de MCM. Con picaporte y 3 bulones gruesos con cierre superior e inferior acabado oro
Cerradura de embutir, 1 punto, referencia 801F de MCM. Con picaporte y 3 bulones gruesos con cierre superior e inferior acabado oro · Cerradura de seguridad reforzada. · Cerradura con fallebas con cierres superior e inferior. · Cilindro europeo de alta seguridad de radio de 15mm. · Medida entre ejes de 85mm. · Entrada 70mm. · Picaporte y bulones niquelados. · Caja cerrada de acero. · Refuerzo cerradero en dotación. · Bulones planos de 20x14mm proyectados 37mm a 3 vueltas. · Picaporte reversible y accionable mediante manilla o llave. Cerradura de seguridad de embutir en madera MCM 801F de 1 punto con bulones gruesos, picaporte y fallebas con cierre superior e inferior. El picaporte reversible se acciona mediante manilla o llave y los bulones se proyectan 37mm a 3 vueltas. Medida entre ejes de 85mm.
