# Escudo embellecedor abierto para puerta interior, referencia 712EMB de MCM

- Propiedad del archivo: CONSTRUNARIO
- Formato: FIEBDC-3/2012
- Programa: Construnario Versión 3.51
- Fecha de los precios: 06/06/2024
- Divisa: EUR

**712EMB_MCM** u Escudo embellecedor abierto para puerta interior, referencia 712EMB de MCM
· Embellecedor interior de acero. · Cilindro visto. · Acabados: oro y plata.
