# Conjunto escudo roseta abierto para interior y exterior, referencia 1850E de MCM

- Propiedad del archivo: CONSTRUNARIO
- Formato: FIEBDC-3/2012
- Programa: Construnario Versión 3.51
- Fecha de los precios: 06/06/2024
- Divisa: EUR

**1850E_MCM** u Conjunto escudo roseta abierto para interior y exterior, referencia 1850E de MCM
· Escudo roseta abierto. · Conjunto escudo interior y exterior. · Escudo interior y embellecedor de acero. · Indicado para instituciones, oficinas... · Acabados: cromo mate, cromo brillo, dorado pulido, inoxidable (AISI 304), latón pulido, oro y plata.
