# Escudo roseta ciego para interior, referencia 1850RC de MCM

- Propiedad del archivo: CONSTRUNARIO
- Formato: FIEBDC-3/2012
- Programa: Construnario Versión 3.51
- Fecha de los precios: 06/06/2024
- Divisa: EUR

**1850RC_MCM** u Escudo roseta ciego para interior, referencia 1850RC de MCM
· Escudo interior roseta ciego. · Escudo interior y embellecedor de acero. · Acabados: oro, plata, inox, dorado pulido, cromo mate.
