# Escudo seguridad borja para exterior e interior, referencia 1814 de MCM

- Propiedad del archivo: CONSTRUNARIO
- Formato: FIEBDC-3/2012
- Programa: Construnario Versión 3.51
- Fecha de los precios: 06/06/2024
- Divisa: EUR

**1814_MCM** u Escudo seguridad borja para exterior e interior, referencia 1814 de MCM
· Escudo cerradura de Borja. · Conjunto escudo exterior e interior. · Doble conjunto tornillos fijación (puerta 40 y 45mm). · Acabados: oro y plata.
