# Cerradero largo de 2030mm, referencia 1831-5 de MCM. Para cerraduras de 5 puntos de cierre

- Propiedad del archivo: CONSTRUNARIO
- Formato: FIEBDC-3/2012
- Programa: Construnario Versión 3.51
- Fecha de los precios: 06/06/2024
- Divisa: EUR

**1831-5_MCM** u Cerradero largo de 2030mm, referencia 1831-5 de MCM. Para cerraduras de 5 puntos de cierre
· Cerradero largo de acero. · Válido para cerraduras de 5 puntos de cierre al frente. · Longitud: 2030mm. · Ancho 40mm, modelos: 701-5 / 705-5 / 7140-5 / 801-5 / 808-5. · Ancho 45mm, modelos: 701-5 / 705-5 / 7145-5 / 801-5 / 808-5. · Ancho 50mm, modelos: 701-5 / 801-5 / 808-5. · Acabados: Oro y plata.
