# Cerradero largo de 2110mm, referencia 1831D-3 de MCM. Para cerraduras de 3 puntos de cierre

- Propiedad del archivo: CONSTRUNARIO
- Formato: FIEBDC-3/2012
- Programa: Construnario Versión 3.51
- Fecha de los precios: 06/06/2024
- Divisa: EUR

**1831D-3_MCM** u Cerradero largo de 2110mm, referencia 1831D-3 de MCM. Para cerraduras de 3 puntos de cierre
· Cerradero largo de acero. · Válido para cerraduras de 3 puntos de cierre al frente. · Longitud: 2110mm. · Ancho 40mm, modelos: 701-3 / 705-3. · Ancho 45mm, modelos: 701-3 / 705-3. · Acabados: oro y plata.
