# 1831B-3 - Cerradero largo de 2030mm para cerradura 701-3 Punto Bajo

- Propiedad del archivo: CONSTRUNARIO
- Formato: FIEBDC-3/2012
- Programa: Construnario Versión 3.51
- Fecha de los precios: 06/06/2024
- Divisa: EUR

**1831B3_MCM** u 1831B-3 - Cerradero largo de 2030mm para cerradura 701-3 Punto Bajo
· Cerradero largo de acero. · Válido para cerradura de 3 puntos, modelo 701-3 PUNTO BAJO. · Longitud: 2030mm. · Ancho: 40 y 45mm. · Acabados: Oro y plata.
