# Cerradero largo de 2110mm, referencia 1833-3 de MCM. Para cerradura modelo 9145-3

- Propiedad del archivo: CONSTRUNARIO
- Formato: FIEBDC-3/2012
- Programa: Construnario Versión 3.51
- Fecha de los precios: 06/06/2024
- Divisa: EUR

**1833-3_MCM** u Cerradero largo de 2110mm, referencia 1833-3 de MCM. Para cerradura modelo 9145-3
· Cerradero largo de acero. · Válido para cerradura de 3 puntos, modelo 9145-3. · Longitud: 2110mm. · Ancho: 40 y 45mm. · Acabados: oro y plata.
